# Stadt LU - Rupprechtschule
Angebotsaufforderung (GAEB DA XML 3.3, DA83)
Projekt: 2026-01
Währung: EUR
Vergabeart: Beschränkte Ausschreibung
Erstellt mit: GXML Toolbox V3.3 R20220330, ORCA AVA 26.0.8 26.00.08, 13.05.2026

## ALLGEMEINE VORBEMERKUNGEN
ALLGEMEINE VORBEMERKUNGEN

Die Maßgaben der Baustellenordnung und des SIGE-PLAN sind einzuhalten.

0.1.1 Lage der Baustelle, Umgebungsbedingungen, Zufahrtsmöglichkeiten und Beschaffenheit der Zufahrt sowie etwaige Einschränkungen bei ihrer Benutzung

Grundschule Rupprechtschule
Nietzschestraße 30
67063 Ludwigshafen

Die Gesamtanlage befindet sich im Innenstadtbereich der Stadt Ludwigshafen. Die Zuwegung erfolgt bis zum Grundstück über öffentliche Strassen.

Auf dem ehemaligen Sportplatz der Rupprechtschule werden 2 Klassencontainer plus Sanitär- Technikcontainer aufgestellt.
Der Standort liegt zwischen hohen Bäumen (siehe Fotos und Lageplan), die bei der Anlieferung nicht beschädigt werden dürfen.
Sollten einzelne Äste bei der Anlieferung im Weg sein, so können diese bauseits nach vorheriger Absprache zurückgeschnitten werden. Ein großvolumiger Baumrückschnitt ist nicht möglich. ggf. muss mit kleinenre Krananlagen gearbeitet werden. Der Einsatz mehrerer Kräne ist zu berücksichtigen und wird nicht gesondert vergütet.

Die Situation ist vor Angebotsabgabe vom Bieter zu begutachten. Eventuelle Bedenken müssen vor der Angebotsabgabe angemeldet werden.

Die Zufahrt zum Stellplatz erfolgt über die Leuschnerstraße nördlich der Sporthalle.
Auch hier sind eventuell zusätzliche Maßnahmen für die Anlieferung zu bedenken und zu kalkulieren (Baum- Bodenschutz).
Die Zufahrt führt über eine ehemalige Laufbahn (Aschebahn). Im Einfahrtsbereich befindet sich eine Sprunggrube, die aus unserer Sicht umfahren werden kann.

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
Standort: Ausweichcontainer Klassen
Bereich ehemaliger Sportplatz
Nietzsche Straße 30
67063 Ludwigshafen

Baustellenzufahrt über Nebenzufahrt:
Leuschnerstraße 145, 67063 Ludwigshafen

0.1.2 Art und Lage der baulichen Anlagen, z.B. auch Anzahl und Höhe der Geschosse.
Die im Folgenden beschriebene Containeranlagen werden auf dem ehemaligen Sportplatz (Aschplatz) aufgestellt.
Die Anlagen sind 1-geschossig.

0.1.3 Verkehrsverhältnisse auf der Baustelle, insbesondere Verkehrsbeschränkungen.
Das Gelände und die betreffenden Gebäude sind entsprechend den Zugangsregelungen der Rupprechtschule zugänglich.
An- u. Abmeldung sind beim Hausmeister erforderlich.

0.1.4 Für den Verkehr freizuhaltende Flächen.
Die Zufahrt erfolgt über innere Plätze und Wege. Die Erschliessung ist vom Baustellenverkehr freizuhalten. Auf die Verkehrssicherungspflichten wird hingewiesen.
Zufahrten und Aufstellflächen für Bereitschaftsdienste, Feuerwehr etc. sind zur Nutzung freizuhalten und dürfen nicht behindert werden.

0.1.5 Lage, Art, Anschlusswert und Bedingungen für das Überlassen von Anschlüssen für Wasser, Energie und Abwasser.
Für Strom und Wasser werden Baustellenanschlüsse bereitgestellt.
Baustromverteiler sind abschließbar vorzuhalten.

0.1.6 Lage und Ausmaß der dem Auftragnehmer für die Ausführung seiner Leistungen zur Benutzung oder Mitbenutzung überlassenen Flächen, Räume.
Für die Baustelleneinrichtung ist ein Einrichtungsplan zur Genehmigung und Abstimmung mit dem AG vorzulegen.
Fluchtwege und Aufstellflächen sind kategorisch frei zu halten.

0.1.7 Besondere Vorgaben für die Entsorgung, z.B. besondere Beschränkungen für die Beseitigung von Abwasser und Abfall.
Der Abbruch wird Eigentum des AN und ist entsprechend der geltenden Vorschriften zu entsorgen.

0.1.8 Art und Umfang von Schadstoffbelastungen, z.B. des Bodens, der Gewässer, der Luft, der Stoffe und Bauteile; vorliegende Fachgutachten o.Ä.

siehe Anlagen:
- Bodengutachten

## 001 Ausweichcontainer Rupprechtschule

### Titel 01 Leistungsbeschreibung Gebäude

*Hinweis: Allgemeine Vorgaben zur Leistungsbeschreibung*
Bei der vorliegenden Ausschreibung handelt es sich um eine Leistungsbeschreibung mit Leistungsprogramm (VOB).

Die funktionale Leistungsbeschreibung beinhaltet die schlüsselfertige Lieferung und Aufstellung eines Gebäudes/Bauwerk als Mietobjekt, einschl. der technischen Gebäudeausstattung, auf dem Grundstück des Auftraggebers.

Diese Ausschreibung ist als "Gebäude" systemoffen ausgelegt und kann als Modul-, System- oder Fertigteilgebäude usw. angeboten werden.
Exemplarisch wird von Containerbauweise ausgegangen.
Angebote über weitere alternative Planungen, bei Einhaltung der Mindestanforderungen gemäß vorliegender Ausschreibung und Anforderungen, sind als Nebenangebote zugelassen .

Mit Angebotsabgabe ist vom Bieter eine detaillierte Beschreibung des gewählten Systems unter Angabe der geplanten Bauweise vorzulegen!

Die Beurteilung / Wertung der vorgelegten Angebote liegt zu 100% im Preis.
Mindestanforderung der Referenzen: 3 Projekte von vergleichbarer Größe und Umfang mit Schulnutzung.

Die Art und Umfang der Arbeiten, sowie Mengen - sind aus den beigefügten Plänen in der Anlage durch den AN selbstständig zu ermitteln!!

Die zu erbringenden Leistungen umfassen alle erforderlichen Planungen, Arbeiten und Lieferungen, die zu einer umfassenden gebrauchsfertigen Herstellung gehören, einschliesslich solcher Leistungen, die notwendig sind um das Bauvorhaben funktionsgerecht fertig zu stellen.

Vom Auftragnehmer (AN) ist umgehend zu prüfen, ob die vorliegenden Ausschreibungsunterlagen als Kalkulationsgrundlage für das Erstellen eines Angebotes vollständig sind.
Fehlende Unterlagen zur Kalkulation sind umgehend zu benennen und werden falls erforderlich vom Auftraggeber (AG) nachgereicht.

Mit den Vertragspreisen sind sämtliche Planungsleistungen, sämtliche Bauleistungen, die komplette Technische Gebäudeausrüstung sowie alle mit der Bauausführung verbundenen Leistungen und Nebenleistungen sowie sämtliche mit der Erfüllung des Vertrages entstehenden Nebenkosten des AN abgegolten.
Ausgenommen sind nur diejenigen Leistungen (Mitwirkung und Beistellung), die ausdrücklich nach diesem Vertrag vom AG oder von einem Dritten übernommen werden.

*Hinweis: Vom Auftragnehmer zu erbringende Planungsleistungen*
zu liefern sind:

- prüffähiger Standsicherheitsnachweis
- Prüfstatik ist vom AN zu beauftragen in Abstimmung mit der Bauaufsicht zu erstellen und einzureichen.
- Wärmeschutznachweis gemäß aktuell gültiger EnEV, inkl. Nachweis zur Einhaltung des EEWärmeG gemäß neuester Fassung der Richtlinien zur Einreichung bei der städtischen Behörde in mehrfacher Form.
Das Gebäude ist unter der Berücksichtigung der zum Zeitpunkt der Baugenehmigung aktuell gültigen Energieeinsparverordnung zu errichten. Dem sommerlichen Wärmeschutz ist besondere Beachtung zu schenken.
Maßnahmen zum sommerlichen Wärmeschutz sind zu planen und in der Kalkulation vorzusehen.

- Schallschutznachweis gemäß DIN 4109,
Das Gebäude ist unter der Berücksichtigung der zum Zeitpunkt der Errichtung aktuell gültigen DIN 4109 Schallschutz für Gebäude hier Schulen zu errichten.
Dies gilt auch für den Trittschallschutz über die Geschosse.

Das beauftragt Unternehmen hat einen Sicherheits- und Gesundheitsschutzkoordinator gemäß Baustellenverordnung zu beauftragen.

Für den Fall, dass von Seiten der Baurechtsbehörde ein Brandschutzkonzept gefordert wird, ist dieses durch den AN zu erstellen. Diese Leistung wird als separate Position in der Leistungsbeschreibung ausgewiesen. Sie kommt nur nach Aufforderung der Bauaufsicht zur Ausführung.
- Übereinstimmungserklärung zur Umsetzung des Brandschutzkonzeptes.
Baubegleitung durch einen Brandschutzsachverständigen ist vom AN zu beauftragen. Empfohlen wird der Brandschutzkonzeptersteller.

Die behördlichen Auflagen und Vorgaben, insbesondere solche der Baugenehmigung, sind zwingend bei allen weiteren Planungen und Ausführungen zu berücksichtigen und umzusetzen.
Der AN ist verpflichtet, vor Beginn der Arbeiten die Maße der Zeichnungen sowie alle sonstigen Unterlagen zu überprüfen und merkliche Unstimmigkeiten dem AG sofort vor Ausführung der Arbeiten mit Vorschlägen zur Regulierung schriftlich anzuzeigen.
Ergangene Bescheide für das Bauvorhaben hat der AN dem AG unaufgefordert zu übersenden.

Ausführungs- und Werkplanung

Vollständige Werk,- und Montageplanung durch den
Auftragnehmer:
Ausführungspläne, Werkstattzeichnungen, Grundrisse - Ansichts- und Schnittzeichnungen, sowie die wichtigsten Detailpläne für Anschlusspunkte wie Boden Wand im Erdreich, Dach-Wandanschluss mit Abdichtung der Attika oder der Einbau der Fenster; inkl. aller Installationszeichnungen, welche im Teil Haustechnik gefordert werden, zur Freigabe durch die beauftragten Ingenieure, inkl. aller Statik-, Schal- und Bewehrungspläne

Berechnungen und Montageplanung TGA

Vor Baubeginn sind folgende Unterlagen dem AG zur Freizeichnung vorzulegen, s. nachfolgende Beschreibung zur TGA.
Erstellen der erforderlichen technischen Berechnungen, bsp. Rohrnetzberechnungen, Druckverlustberechnungen,
Montagepläne Grundriss und Schemata, Stromlaufpläne,
Nachweis Körperschallschutz Gerät/Schwingungsisolierung

Montagepläne Grundriss und Schematas,

Flucht- und Rettungswegpläne

Vom AN sind entsprechend der Baugenehmigung Flucht- und Rettungspläne nach DIN ISO 23601 zu erstellen und in jedem Geschoß an gut sichtbaren Stellen innerhalb der notwendigen Flure lagerichtig anzubringen.
Weiterhin sind die Feuerwehrpläne zu erstellen und zu liefern.
Alle Planunterlagen sind in digitaler Form (DWG und PDF), sowie in 3-facher Papierform rechtzeitig (mind, 14 Tage vor Beginn der Arbeiten) dem AG zur Prüfung und Freigabe vorzulegen.

Bauüberwachung durch den Auftragnehmer

Die Objektüberwachung, Bauüberwachung, -koordinierung und Projektleitung ist in vollem Umfang Bestandteil der AN-Leistung und gilt auch für die Fachbauleitungen über alle beauftragten Gewerke.
Dies gilt insbesondere für die Bauleitung entsprechend § 45 Abs. 1 und 2 der LBO. Der AN hat eigenverantwortlich den verantwortlichen Bauleiter zu benennen und dem AG sowie der Behörde (rechtzeitig vor Baubeginn) mitzuteilen, dieser ist Ansprechpartner für den AG für die Dauer der Baumaßnahme, d.h. bis zur mängelfreien Endabnahme durch den AG.

Bauzeitenplanung

Ein detaillierter Bauzeitenplan für die hier beschriebenen Arbeiten ist vom AN dem AG innerhalb von
2 Wochen nach Vertragsabschluss vorzulegen.
Maßgebend für die Ausführung sind die vom AG festgelegten und im Bauvertrag vereinbarten Termine und Ausführungsfristen.
Der AN hat einen Baufristenplan über seine vertraglichen Leistungen zu erstellen, anhand dessen die Einhaltung der Vertragsfristen nachgewiesen und überwacht werden kann.
In dem Baufristenplan müssen der Personaleinsatz, Geräteeinsatz, die täglichen Arbeitszeiten und die beabsichtigte Leistung zu erkennen sein, damit eine tägliche Leistungskontrolle möglich ist.

Revisionspläne und Revisionsunterlagen

Nach Fertigstellung und vor Abnahme sind vom AN alle Dokumentationen, Bestandspläne und Revisionspläne zu
erstellen und zusammenzustellen, insbesondere:
- Bestandspläne
- Revisionspläne TGA, Diese beinhalten auch die vermassten Rohrtrassen im Außenbereich
- alle erforderlichen Nachweis zur Erwirkung einer
baulichen Abnahme durch die diversen Behörden
- alle brandschutztechnische Nachweise für alle
eingebauten Funktionsteile,
- sonstige Dokumentationsunterlagen

Die kompletten Unterlagen sind innerhalb von 2 Wochen nach Abnahme der Behörde mind. 4-fach und dem AG mind. 2-fach zu übergeben. Alle Unterlagen sind auch digital auf Datenstick zu übergeben.
Soweit zur Vertragserfüllung besondere behördliche und sonstige Genehmigungen, Zeugnisse, Zulassungen, Abnahmen, Bescheinigungen, Dokumente, Prüfungen, sowie sonstige für die Gebäudenutzung und für die Durchführung und Inbetriebnahme der Leistungen benötigten Erlaubnisse notwendig sind, hat der AN sie rechtzeitig zu veranlassen bzw. zu beantragen und auf seine Kosten einzuholen.
Über den jeweiligen Stand dieser Maßnahmen hat der AN den AG auf dessen Verlangen unverzüglich schriftlich zu unterrichten.

*Hinweis: Bauvermessung*
Die Leistungen der Bauvermessung (§98 HOAI) einschl. der vermessungstechnischen Arbeiten zur Baustelleneinrichtung, vor allem die lokale Vermarkung der Baufluchtlinie, die Herstellung des Höhenniveaus durch lokale Höhenfestpunkte, die Absteckung wichtiger Gebäudeecken, die Festlegung des Höhenniveaus des Fundaments, die Vermessungen zur begleitenden Baukontrolle sowie Absteckung für die Bauausführung und die Einmessung des fertigen Gebäudes gehören zum geforderten Leistungsumfang und sind einzukalkulieren.

*Hinweis: zusätzliche technische Vertragsbedingungen*
Die nachfolgend aufgeführten ZTV
(Allgemeine Hinweise, Vorschriften, Ausführung der Arbeiten) gelten in Ergänzung der VOB / C, ATV
Allgemeine Regelungen für Bauarbeiten jeder Art -
DIN 18 299, sowie
DIN 18 195 Feuchteschutz
DIN 18 306 Entwässerungs-, Kanalarbeiten
DIN 18 335 Stahlbauarbeiten
DIN 18 336 Abdichtungsarbeiten
DIN 18 351 Vorgehängte hinterlüftete Fassaden
DIN 18 363 Maler- und Lackierarbeiten
DIN 12 811 Montage Arbeitsgerüste
DIN 4420 Montage Schutzgerüste
DIN 1055 Lastannahmen
DIN 1045 Stahlkonstruktionen

Bei Widersprüchen zu den ZTV gelten vorrangig die
Angaben im Leistungsverzeichnis.

Normen und Vorschriften

Der Planung und der Ausführung haben unter anderem nachfolgend aufgeführte Normen und Daten zugrunde zu
liegen:
· Baugesetzbuch (BauGB)
· Landesbauordnung Rheinland - Pfalz (LBauO-RP)
· Verordnung über die bauliche Nutzung der Grundstücke (BauNVO)
· Gesetz zur Einsparung von Energie in Gebäuden (Energieeinsparungsgesetz - EnEG)
· Energieeinsparverordnung (aktuelle EnEV)
· Sämtliche relevanten Normen (z.B. DIN-Normen, VOB/C, VDE- Vorschriften)
- Arbeitsstättenverordnung inkl. aller Richtlinien
- Vorgaben der Unfallkasse Rheinland-Pfalz
- Richtlinien für Schulen Bau- und Ausrüstung
- Forderungen der Feuerwehr Ludwigshafen
- Trinkwasserverordnung

*Hinweis: Vorschriften allgemein*
Alle von Materialien und Ausführungen berührten DIN /
EN - Normen, Vorschriften und Bestimmungen in
aktueller, jeweils gültiger Fassung.
- DIN 4102 Brandverhalten von Baustoffen und Bauteilen
- DIN 4108 Wärmeschutz im Hochbau
- DIN 4109 Schallschutz im Hochbau
- EnEV Energieeinsparverordnung
- MLAR 2/2016
- Örtliche Baubestimmungen / Landesbauordnung LBauO
- Bauaufsichtliche Anforderungen an Schulen
(Rundschreiben d. Ministeriums der Finanzen
vom 18.03.2004)
- Abfall- und Reststoffüberwachungsverordnung
- Unfallverhütungsvorschriften der Bauberufsgenossenschaft
- Werksvorschriften, Ausführungs- und
Verlegeanleitungen der jeweiligen Hersteller und/ oder
deren technische Merkblätter
- Technische Anleitungen (TA Abfall; TA Luft; TA Lärm)
- Baustellenabfallverordnung (2017)
- Die einschlägigen Lärmschutzvorschriften,
insbesondere in § 325 StGB, § 117 f
Ordnungswidrigkeitsgesetz, § 22
Bundesimmissionsschutzgesetz und den allgemeinen
Verwaltungsvorschriften zum Schutz gegen Baulärm.
Alle einschlägigen Sicherheitsbestimmungen sind
genauestens einzuhalten.

*Hinweis: allgemeine Hinweise*
Im Verlauf der Bauarbeiten ist strengstens dafür Sorge zu tragen, dass die Feuerwehrzufahrten frei gehalten werden.

Das Anbringen von firmeneigener Werbung an der Containeranlage o.vgl. wird nicht gestattet.
Die Anlage ist nach Fertigstellung der eigenen Leistungen mittels Sichtabnahmen durch die Bauleitung des AG besenrein zu übergeben sofern nicht anders beschrieben.
Alle nachfolgend beschriebenen LV- Positionen beinhalten die Lieferung der beschriebenen bzw. zur Ausführung der Leistung erf. Materialien und deren Verlegung bzw. Montage, inkl. die erf. Zuschnitte.
Der Auftragnehmer hat seine Leistungserbringung mit vorhergehenden und nachfolgenden Gewerken, die seine eigene Leistung technisch berühren, so abzustimmen, dass die eigene Leistung und die eigenen Ausführungstermine in Bezug auf die Detailausführungsschritte und Funktionsgerechtigkeit ordnungsgemäß erfolgen.
Die dabei üblicherweise anstehenden Arbeitsabfolgen, technischen Abhängigkeiten und zeitlich getrennten Einzelschritte von Teilleistungen sind bei dem Angebot einzukalkulieren.
Bedenken und Mängel an Vorleistungen sind gemäß Prüf- und Hinweispflicht des AN nach VOB / B so rechtzeitig zu melden, dass diese bis zum vertraglichen Ausführungsbeginn abgestellt werden können.
Die Einbaubereiche sind mindestens 14 Tage vor Ausführungsbeginn auf Eignung zu prüfen.
Entstehen durch verspätete oder unterlassene Prüfung Terminverzögerungen, gehen diese zu Lasten des AN.
Eine Vergütung der Ausfallzeiten und eine Terminverlängerung erfolgt nicht.

Sämtliche Leistungen sind grundsätzlich nach örtlichem Aufmaß zu fertigen.
Das Aufmaß ist vom AN verantwortlich am Bau zu nehmen.
Die Fertigung bzw. Bestellung der jeweiligen Leistungen darf erst nach schriftlicher Freigabe durch den AG / Architekten erfolgen.

Änderungswünsche sind zu berücksichtigen.
Die Freigabe durch den AG / Architekten bezieht sich ausschliesslich auf die formale Gestaltung und die grundsätzliche konstruktive Ausbildung.
Sie befreit den AN nicht von seiner Haftung für die konstruktive, bauphysikalisch und statisch einwandfreie Ausführung.
Die Mindestverarbeitungstemperaturen der Materialien dürfen in keinem Fall unterschritten werden.
Bei Verklebungs- und Beschichtungsarbeiten darf die Temperatur der Außenluft, der Untergründe und der Materialien bis zur vollständigen Durchhärtung nicht unter + 5 Grad Celsius liegen (bzw. gemäß technische Merkblätter der Hersteller). Daraus resultierende, ggf. erf. zusätzliche Maßnahmen und Leistungen sind einzukalkulieren.
Der Bieter kann sich vor Angebotsabgabe von der Örtlichkeit in Kenntnis setzen, Termine können vereinbart werden.
Werden angefragte Hersteller- und Produktangaben in den Leistungsbeschreibungen durch den Bieter nicht eingetragen, gelten die angegebenen Fabrikate als vom Bieter angeboten.
Ist kein Hersteller in der Leistungsbeschreibung benannt, sind generell die angefragten Hersteller- und Produktangaben zwingend anzugeben.
Es wird ausdrücklich auf freie Hersteller- und Produktwahl durch den Bieter hingewiesen.

*Hinweis: sicherheitstechnische Hinweise*
Alle einschlägigen Arbeitsschutzvorschriften, Unfallverhütungsvorschriften und allgemein anerkannte sicherheitstechnische und arbeitsmedizinische Regeln müssen von Ihnen, Ihren Mitarbeitern und den von Ihnen bestellten Nachunternehmern bei der Ausführung der beauftragten Arbeiten lückenlos Beachtung finden.
Insbesondere sind folgende Vorschriften und Richtlinien zu beachten :
- Baustellenverordnung
- Betriebssicherheitsgesetz BSG
- Arbeitsschutzgesetz ArbSchutzG
- Gerätesicherheitsgesetz GSG
- Gefahrstoffverordnung GefStoffV
- Arbeitsstättenverordnung ArbStättV
- PSA -Benutzerverordnung
- Verordnung für elektrische Anlagen
- Unfallverhütungsvorschriften UVV

Die Führungskräfte des beauftragten Unternehmens sind für die ordnungsgemäße Unterweisung der eingesetzten Mitarbeiter und der evtl. vom Hauptunternehmer beauftragten Nachunternehmer verantwortlich.
Die betriebsinternen Unterweisungen haben vor Aufnahme der beauftragten Arbeiten zu erfolgen.

Arbeiten mit Befähigungsnachweis.

Bei Arbeiten, welche eines besonderen Befähigungsnachweises bedürfen, wie z .B. das Führen einer Krananlage, das Bedienen eines Staplers, Rückbau kontaminierter Stoffe o.vgl. sind im Vorfeld die entsprechenden Befähigungsnachweise zur Sichtung und Prüfung vorzulegen.

Darlegung des betriebsinternen Sicherungssystems

Im Vorfeld ist das betriebsinterne Sicherungssystem in schriftlicher Form mitzuteilen.
Hierbei ist namentlich bekannt zu geben:
- Benennung des Sicherheitsbeauftragten
- Benennung der Sicherheitsfachkraft
- Benennung des Ersthelfers (bei gleichzeitig eingesetzter Personenzahl > 10 P.)

Erstellung der Gewerke bezogenen Gefährdungsanalyse

Im Vorfeld ist eine gewerkbezogene Gefährdungsanalyse mit folgenden Angaben zu erstellen:
- Gefährdungsmerkmale bei der beauftragten Arbeitsausführung
- Vorgesehene Arbeitsabläufe
- Vorgesehene Schutzmaßnahmen

Arbeits- und Schutzgerüste

Die Montage der Arbeits- und Schutzgerüste hat gemäß DIN 4420, DIN EN 12810 und DIN EN 12811 zu erfolgen. Die zu verwendende Gerüstklasse ergibt sich in Abhängigkeit der auszuführenden Arbeiten. Ausführungen, welche nicht der DIN entsprechen und beanstandet werden, sind unverzüglich anzugleichen. Jedes erstellte Arbeits- und Schutzgerüst ist seitens der Gerüstbaufirma mit einer DIN- gerechten Freigabeplakette zu versehen, auf welcher folgende Angaben ersichtlich sein müssen:
- Name des Gerüstherstellers
- Name und Anschrift der Montagefirma
- Montage nach DIN 4420
- Gerüstklasse
- Zulässige Belagsbelastung

Absturzkanten

An Absturzkanten mit einer Absturztiefe von > 2 m, welche nicht durch ein Schutzgerüst gesichert sind, ist seitens des Nutzers gem. BGV C 22 ein fest montierter Seitenschutz, bestehend aus einem Fussbord-, Mittel- und Geländerbrett zu montieren.
Das ungesicherte Betreten von benannten Arbeitsbereichen ist untersagt.

Verwendung von Schutzgeschirren

Ist es aus bautechnischen Gründen nicht möglich, Arbeitsplätze mit einer Standplatzhöhe von > 2, 0 m durch fest montierte oder vorgesetzte Schutzeinrichtungen zu sichern, so sind Sicherheitsgeschirre zu verwenden.
Bei der Verwendung von Schutzgeschirren sind ausschließlich Geschirre mit Seilstraffer anzuwenden.

Baustelleneinrichtung

Dem Bauherrn ist im Vorfeld ein vom AN zu erstellender Baustelleneinrichtungsplan vorzulegen, auf welchem die Zufahrten, die Stellplätze der Container und der Sanitäreinrichtungen, der Stellplatz von Kränen und deren Schwenkbereiche sowie die verbleibenden Verkehrswege hervorgehen müssen.

Verwendete Holzbohlen für Abdeckungen und Plattformen

Werden Holzbohlen zwecks Auslegung von Abdeckungen verwendet, so haben diese der DIN 4071 zu entsprechen. Die Bohlen müssen schadlos und an der Stirnseite mit einem Prüfstempel versehen sein.
Die Sicherung der benannten Gefahrenstellen hat unmittelbar nach der Entstehung des Gefährdungspunktes zu erfolgen.

Ausleuchtung der Arbeitsplätze

Die ordnungsgemäße Ausleuchtung der allgemein genutzten Verkehrswege (Flucht- und Rettungswege) sowie der fachbezogenen Arbeitsplätze-, und bereiche ist von der jeweiligen Ausführungsfirma vorzunehmen.
Hierbei wird die BGV A1 und die BGV C 22 zugrunde gelegt.

Arbeitsunfälle

Arbeitsunfälle jeglicher Art sind seitens der betroffenen Firmen unverzüglich zu melden. Mit der Weitergabe der benannten Information sollen die Möglichkeiten zwecks Abwehr artgleicher Unfälle überprüft und bedarfsmäßig verbessert werden. Die gesetzliche Meldepflicht der Unfälle an die zuständigen Behörden bleibt hiervon unberührt. Das gleiche Verfahren gilt bei der Entstehung von Bränden jeglicher Art.
Unberührt bleibt hiervon der Umstand, wenn ein Entstehungsbrand unmittelbar gelöscht wird.

Heißarbeiten

Bei Arbeiten mit offener Flamme oder mit Funkenflug ist rechtzeitig ein Schweißerlaubnisschein beim Bauherrn zu beantragen und einzuholen.
Der Schweißerlaubnisschein ist vom Grundsatz her orts- und zeitgebunden.
Abweichungen hiervon sind mit dem Bauherrn abzustimmen.

Hinweis

Grundsätzlich ist bei allen benannten Arbeitsausführungen ein betriebsinterner und geprüfter ABC- Feuerlöscher in unmittelbarer Nähe des Arbeitsplatzes vorzuhalten.
Die detaillierten Informationen und Hinweise sowie weitere sicherheitsbezogene Anweisungen sind in der Baustellenordnung aufgeführt.

*Hinweis: Baustelleneinrichtung*
Die Kosten für die erforderlichen Einrichtungen und Leistungen zur ordnungsgemäßen Durchführung der eigenen Leistungen, wie z.B.

- Unterkünfte, Lager- und Stellflächen
- WC- und Sanitärcontainer gemäß aktueller Hygieneanforderung der BauBG
- Hebe- und Fördereinrichtungen
- Vorhaltung der erf. Geräte und Werkzeuge
- Fahrtkosten inkl. aller Lade- und Entladelöhne
- Schutz-, Arbeits-, Ausleger-, Einhängegerüste, Roll-
  und Hilfsgerüste o.vgl.
- Baustrom- und Wasseranschlüsse, inkl. Mengenzähler und Verbrauch, einschl. aller dafür
- anfallenden Kosten und Gebühren.
- Der AN hat alle sich um alle Anschlüsse mit den TWL (Technische Werke Ludwigshafen) in Verbindung zu setzen, insbesondere falls höhere Anschlusswerte für den Kran benötigt werden.
- Bauheizung- und Beleuchtungen sind in die
  Einheitspreise einzukalkulieren und werden nicht gesondert vergütet.
- Bauzaun, H= 2m liefern, für die Dauer der Bauzeit vorhalten, sichern, ggf. umbauen und nach Fertigstellung wieder abfahren, zur Sicherung der Arbeitsbereiche, Länge in Teilabschnitten insgesamt ca. 200 m
- Schutzunterlagen für Bodenbeläge im Baustellen- und Schulhofbereich
- Aufstellen, Vorhalten, Betreiben und Beseitigen der
  notwendigen Einrichtungen außerhalb der Baustelle zur Umleitung, Regelung und Sicherung des öffentlichen und Anliegerverkehrs, sowie das Einholen der hierfür erforderlichen verkehrsrechtlichen Genehmigungen und Anordnungen nach der StVO für Auf- und Abbau der Pavillonanlage.
- Die Baustellenzufahrt muss in Abstimmung mit dem FB Verkehrssicherheit / Verkehrsplanung der Stadt LU erfolgen.
- Baustraßen, Lager- und Arbeitsflächen herrichten auf dem Baugrundstück inkl. geeignetem Material.
- Schutz- und Sicherungseinrichtungen für bestehendes Gebäudes, Zugänge, Zufahrten, Wege u. Behelfsbauten als Passantenschutz.
- Meterrisse anbringen zum Einmessen der Fußböden
- Reinigung der öffentlichen Zu- und Abfahrtswege im Bereich der Baustelle

- Der Auftragnehmer hat vor Beginn der Baumaßnahmen einen Baustelleneinrichtungsplan vorzulegen. Dieser Plan ist mit der Objektüberwachung des AG abzustimmen und verbindlich einzuhalten. Im Einrichtungsplan ist die Lagerung der Erdmassen mit zu berücksichtigen. Die für die Baustelleneinrichtung zu nutzenden Flächen, Lagerflächen, freizuhaltenden Flächen und dergleichen sind im Baustelleneinrichtungsplan unter Angabe des Verwendungszweckes anzulegen.
- evtl. Vorhandene Grenzsteine sind mit Beginn der Arbeiten im Zuge der Baustelleneinrichtung bis zum Räumen der Baustelleneinrichtung zu sichern.
- Vor Beginn der Arbeiten hat sich der Auftragnehmer über den Verlauf von Leitungen, Kabeln usw. (unter- und überirdisch) zu informieren.
- Notwendige Umlegungen sind rechtzeitig vom Auftragnehmer zu beantragen.
- Vor- und Unterhaltung der Baustelleneinrichtung für die Gesamtbauzeit,
- Räumen der vorbeschriebenen Baustelleneinrichtung, einschl. aller Nebenleistungen, wie Entfernen von Hilfseinrichtungen, Abbauen der provisorischen, für den Baustellenbetrieb errichteten Anschlüsse und für die Baustelleneinrichtung benutzten öffentlichen und privaten Flächen, einschl. der damit verbundenen Kosten.

*Hinweis: Ausstattung*
Alle Ausstattung versteht sich einschließlich Lieferung, Montage, Demontage und Abtransport.
Dies ist jeweils bei den Containern einzukalkulieren.
Die Vorhaltezeit ist die der Container und ist dort einzukalkulieren.
Die Ausstattung bleibt Eigentum des AN.

Feuerlöscher gemäß ASR:

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
Montage: griffbereit in Höhe zwischen 800 und 1200
Kennzeichnung: gut sichtbar mit reflektierenden
Hinweisschild nach BGV A8, Größe mind. 200*200 mm

Bemusterung

Auf Anforderung der Objektüberwachung sind Materialien und Einbauteile kostenfrei zu bemustern.
Das auszuführende Material / Produkte sind nach Wahl des AG vor Ausführungsbeginn dem AG zur Freigabe vorzulegen.
Diese Muster bilden die Qualitätsgrundlage der einzubauenden Leistungen hinsichtlich der Anforderungen an die Material- und Produktgüte und das optische Erscheinungsbild.

*Hinweis: Leitbeschreibung Ausweichcontainer Klassen und Büros Gebäude*
1.1 Baubeschreibung Ausweichcontainer

Montage gemäß Lage- und Bauantragsplan (siehe Anlage)
Gesamtabmessung der Containeranlage Klassencontainer ehemaliger Sportplatz:
ca. 27,00 m x 6,00 m über ein Geschoss lichte Raumhöhe mind. 2,75 m.
Plus Eingangspodest, Rampe und Treppen wie in Zeichnungen dargestellt.
Podestanlage Längsseite und 1 Stirnseite der Containeranlage:
Breite ca. 2,5m (je nach System) umlaufend
Länge Längsseite: ca. 29,5m
Länge Stirnseite. ca. 8,50m
Abmessungen können systembedingt angepasst werden.
Belag: Gitterrost mit Gleitschutz Maschenweite 30/10 mm, R11
umlaufende Absturzsicherung.
Rampe maximale Steigung 6%
2 Treppen
Höhenanpassung an Höhendifferenz Gelände / Eingangshöhe Container.
Statik: Eine prüffähige Typenstatistik sowie ein
entsprechender Fundamentplan müssen vom AN kostenlos zur Freigabe durch AG/Objektüberwachung/Architekten und zur Prüfung beim Prüfstatiker (vom AN zu beauftragen) /Bauaufsicht rechtzeitig vor Baubeginn zur Verfügung gestellt werden.
Abmessungen der Einzelelemente:
Falls zur Ausführung Standard-Container angeboten werden, ist die bauaufsichtliche Zulassungsbescheinigung mit dem Angebot einzureichen.

Genaue Maße der angebotenen Modelle:

- Länge:
'..................................................................................'

bzw.
'.........................................................................................'

bzw.
'.........................................................................................'

- Breite:
'...................................................................................'

bzw.
'.........................................................................................'

- Höhe:
'....................................................................................'

- Lichte:
'..................................................................................'
(Angaben vom Bieter einzutragen)

Bei der Reihung von Containern ist folgendes Fugenmaß
für die Gesamtlänge zu berücksichtigen:

- Fuge:
'.....................................................................................'
(Angabe vom Bieter einzutragen oder spätestens bei
Auftragsvergabe anzugeben)
Diese Maßangaben sind verbindlich und können nach Auftragsvergabe nicht mehr geändert werden. (Siehe auch: Fundamentierung)

Sollten keine Container angeboten werden, geben Sie hier das System an:

...................................................................................................
(Angaben vom Bieter einzutragen)
bauaufsichtliche Zulassung für das engebotene System ist mit dem Angebot vorzulegen, mit Referenzen für vergleichbare Schulbauten.

1.2 Anzahl der Raumeinheiten, Anordnung u. Aufteilung

gemäß Grundriss-Zeichnungen.
Anzahl der Türen, Fenster ebenfalls gemäß Grundriss-Zeichnung & Ansichten.

1.3 Fundamentierung

Maßnahmen, die zur Auflagerung des Gebäudes erforderlich sind, müssen vom AN in die Einheitspreise mit einkalkuliert und ausgeführt werden.
Die Möglichkeit des kompletten Rückbaus der Fundamentierung nach Beendigung der Maßnahme ist vom AN sicherzustellen.
Der Rückbau ist vom AN auszuführen und einzupreisen.

Bemessung und Ausführung der Fundamente sind im Umfang des Angebotes enthalten. Hierzu ist eine Statik zu erstellen.
Hinweis Containeranlage ehemaliger Sportplatz:
Der Untergrund wird vor Stellung der Containeranlage bauseits hergerichtet, falls notwendig werden nichttragende Schichten ausgetauscht. Es wird eine Schottertragschicht hergestellt, auf der die Containerfundamente gegründet werden können. Die Anlage wird auf der Schottertragschicht aufgestelllt.
Unebenheíten der Belagoberfläche / Schotterschicht sind durch Unterfütterung der Betonauflager durch den AN auszugleichen.
Die Fundamentierung ist so niedrig wie möglich auszuführen. Die Höhendifferrenz von Fertigfußboden der Container zum Geändenieveau wird über eine Steganlage, mit Rampen und Treppen hergestellt. Die Steganlage soll ebenso in Systembauweise errichtet und angemietet werden.

Bei der statischen Berechnung der Fundamentierung ist die örtliche Situation im Vorfeld zu untersuchen und in die Berechnungen mit einzuplanen.

Die vorgesehene eingeschossige Ánlage kann über eine Betonplatte oder über Einzelfundamente, Dicke gemäß Statik abgelastet werden.

Der durch das Aufständern entstehende Hohlraum zwischen Container und Gelände muss durch eine umlaufende Verblendung mit einem Lochblech verkleidet werden.

1.4 Brandschutz

Die Containeranlagen gehören der Gebäudeklasse 5 (Sonderbau) nach LBauO Rheinland Pfalz an.

Die Anforderungen der Gebäudeklasse 5 sind als Mindestforderungen einzuhalten.

1.5 Konstruktion

Bei angebotenen Containern: Selbsttragende Stahlkonstruktion aus voll verzinkten und gekanteten Profilen.
8 Containerecken, stapelbare Ausführung.
Außenbauteile: Zweikomponentenlackierung
Objektbezogenen geprüfte Statik mit Brandschutznachweis Verkehrslast: gemäß Statik und Nutzung
Schneelast des Daches gemäß Statik
Wird eine andere Konstruktion angeboten ist die Beschreibung mit dem Angebot abzugeben.

1.6 Boden

U-Wert gemäß EnEV Nachweis:
Bei angebotenen Containern:
Umlaufender Stahlrahmen mit Querriegeln aus voll verzinkten und gekanteten Profilen.
Aufbau von oben nach unten:
Kautschuk-Bodenbelag s. 1.10 Bodenbelag
MFP Platte 22 mm in den Räumen
oder
Zementgebundene Spanplatte (A2 / für Nassbereiche wie Putz- und Technikräume und Flure)
Dampfsperre aus 0,2 mm PE-Folie
Wärmedämmung aus Mineralwolle WLG 35
feuerverzinktes Stahlblech 0,75 mm
Wird eine andere Konstruktion angeboten ist die Beschreibung mit dem Angebot abzugeben.

1.7 Außenwände

U-Wert gemäß EnEV Nachweis:
Bei angebotenen Containern:
Auswechselbare Sandwichelemente, kältebrückenfrei verbaut, Aufbau von außen nach innen:
verzinkt und polyesterbeschichtetes (25 µ) Trapezblech, 2 mm Sickentiefe, 100 mm PIR-Kern-Wärmedämmung (FCKW-frei, B- s1,d0 Schwer entflammbar) polyesterbeschichtet (25 µ).
Kunststoffbeschichtete Oberfläche magnetisch
Farbe innen: Weiß
Wird eine andere Konstruktion angeboten ist die Beschreibung mit dem Angebot abzugeben.

1.8 Innenwände

Bei angebotenen Containern:
Aufbau von Raum zu Raum:
verzinkt und polyesterbeschichtetes (25 µ) glattes Blech,
Oberfläche innen kunststoffbeschichtet (Weiß) und magnetisch, Farbe: Weiß RAL 9010
60 mm konstruktive, steggerichtete Mineralwolle
verzinkt und polyesterbeschichtetes (25 µ) Trapezblech, 2 mm Sickentiefe, Farbe: RAL 9006
99 mm Luftspalt
60 mm konstruktive, steggerichtete Mineralwolle
verzinkt und polyesterbeschichtetes (25 µ) Trapezblech, 2 mm Sickentiefe, Farbe: RAL 9006
60 mm konstruktive, steggerichtete Mineralwolle
verzinkt und polyesterbeschichtetes (25 µ) glattes Blech.
Oberfläche innen kunststoffbeschichtet (Weiß) und magnetisch.
Schallschutz ist einzuhalten.
Wird eine andere Konstruktion angeboten ist die Beschreibung mit dem Angebot abzugeben.

1.9 Decke/Dach

U-Wert gemäß EnEV Nachweis:
Bei angebotenen Containern:
Aufbau von oben nach unten:
verzinkt und polyesterbeschichtetes Trapezblech, Wärmedämmung aus Mineralwolle WLG 035,
verzinkt und polyesterbeschichtetes Trapezblech,
100 mm Wärmedämmung aus Mineralwolle, WLG 035
Dampfsperre aus 0,2 mm PE-Folie
beidseitig melaminharzbeschichtete Spanplatte 22 mm, weiß mit Mineralwollakkustikdecke als Rasterdecke 62,5/62,5 cm, mit sichtbarem Tragprofilen und passenden Wandwinkeln, weiß, in Direktmontage oder abgehängt, vlieskaschierte Einlegeplatten, mit hoher Schallabsorption A=70 geeignet für Klassenräume, Oberfläche Vlies, weiß,
Wird eine andere Konstruktion angeboten ist die Beschreibung mit dem Angebot abzugeben.

Die Anforderungen an eine harte Bedachung müssen
erfüllt werden, ein entsprechender Nachweis ist mit dem
Angebot vorzulegen.

Entwässerung:
Dachentwässerung siehe technische Beschreibung TGA.
Es werden Entwässerungspunkte bauseits zur Verfügung gestellt. Das Regenwasser muss einseitig über Fallrohre in die Kanalisation abgeleitet werden. Die Dachkonstruktion muss entsprechend ausgeführt werden, dass die Dachflächen von jeweils 4 Module in 1 Fallrohr geführt werden.

Die Entwässerung für die die Waschtische der Klassenräume und für die Toilettenräume müssen seitlich aus den Containeranlagen geführt werden. Die Anschlüsse an die Grundleitungen erfolgt bauseits.

1.10 Bodenbelag

Homogener Kautschuk-Bodenbelag
Farbe nach Bemusterung und Wahl AG.
z.B.:
Hersteller / Typ:
Noraplan Convia
Farbe: 7359, Iced Taupe

oder gleichwertig:

angebotenes Produkt:

__________________________________________________

Der Bodenbelag ist innerhalb der Räume in einer durchgängigen Fläche mit fachgerechter Verschweißung der Bahnen zu verlegen, ohne z.B. Übergangs-Bleche über den Stoßfugen. Mit Sockelleisten in passender Farbe nach Wahl AG umlaufend. Inkl. Erstpflege, falls erforderlich.

1.11 Außentüren

Alle Türen sind als Notausgangstüren (NAG-Türen) auszuführen. Bestehend aus: Aluminiumprofilen mit gedämmter Paneelfüllung, Panikschloss, Gleitschienen- Obentürschließer innen angebracht, Beschläge innen Drücker nach DIN EN 179, Außen Knauf, vorgerichtet für PZ, Durchgangsbreite mind. 100 cm, Durchgangshöhe > 2,00 m

1.12 Fenster

1-teilige Fenster aus Kunststoffrahmen, weiß, Drehkippbeschlag, Abmessungen siehe Plananlagen.

2-teilige Fenster aus Kunststoffrahmen, weiß, Drehkipp-/Drehbeschlag, Abmessungen siehe Plananlagen.

Alle Fenster:
Zwei-Dreischeiben-Isolierverglasung aus Wärmeschutzglas, U-Wert nach Anforderungen aktuelle EnEV, min. 1,1 W/m²K, Innen und Außen VSG, einschl. Drehsperre und Kipp- vor Drehfunktion mit abschließbaren Fenstergriffen (für Schulen geeignet)
Alle Nebenräume erhalten blickdichtes, opakes Glas.

1.13 Rollläden

Alle Fenster erhalten Rollläden. Bedienung elektrisch, Zentralsteuerung pro Raum, Schalter in jedem Raum.

1.16 Außenanlagen, Rohrgräben

Die Außenanlagen werden bauseits hergestellt.

Vorhandene Bodenabläufe müssen geschützt werden, die Grundleitungen sollen wiederverwendet werden.

Schäden auf Wegen, Schulhof und benachbartem Gelände durch Befahren z.B. mit LKW und Kran sind durch geeignete Schutzmaßnahmen zu vermeiden. Falls erforderlich sind Schäden nach den Arbeiten zu beseitigen.
Vor Beginn der Arbeiten soll eine Begehung mit dem AG erfolgen, die vom AN mit Fotos zu dokumentieren ist.

*Hinweis: Termine*
Die Arbeiten sind in Absprache mit dem AG, der Bauleitung und der Schulleitung gemäß der allgemeinen Vorbemerkungen auszuführen.
Ein detaillierter Terminablaufplan wird nach Auftragsvergabe gemeinsam festgelegt).

Beginn: nach Auftragsvergabe

Fertigstellung: Ende der Sommerferien 2026,
07. August 2026

### Titel 02 Leistungsbeschreibung - TGA Heizung Sanitär Lüftung

*Hinweis: TGA Heizung Lüftung Sanitär*
TECHNISCHE GEBÄUDEAUSRÜSTUNG HEIZUNG LÜFTUNG SANITÄR
KLIMA

ALLGEMEINE TECHNIKBESCHREIBUNG CONTAINER SCHULE

Die Technikräume sind so zu planen, dass eine zentrale
Erschließung von städtischen Versorgern kompakt
erfolgen kann. Alle technischen Komponenten sind so zu
positionieren, dass ausreichend Wartungsflächen
vorhanden sind und die Zugänglichkeit
gewährleistet ist.

Es sind folgende Medienanschlüsse möglich und zu
beantragen:

Trinkwasserversorgung über Stadt Ludwigshafen

Regen-, Abwasserentsorgung über Stadt Ludwigshafen

SANITÄRTECHNISCHE ANLAGEN NACH DIN 18 381
Sanitär gemäß Baufachliche Standards und Raumbuch

FABRIKATSABFRAGE / AUSSTATTUNG HLS
SANITÄRTECHNISCHE INSTALLATIONEN

Papierabfalleimer
Hersteller/Typ

‘..................................................‘
vom Bieter einzutragen

Toilettenpapierhalter
Hersteller/Typ

‘..................................................‘
vom Bieter einzutragen

WC-Bürsten inkl. Halter
Hersteller/Typ

‘..................................................‘
vom Bieter einzutragen

Seifenspender inkl. Halter
Hersteller/Typ

‘..................................................‘
vom Bieter einzutragen

Handwaschbecken-Klassenraum
Hersteller/Typ

‘..................................................‘
vom Bieter einzutragen

Armatur- Handwaschbecken
Hersteller/Typ

‘..................................................‘
vom Bieter einzutragen.

Armatur- Waschbecken
Hersteller/Typ

‘..................................................‘
vom Bieter einzutragen.

Armatur für Ausgussbecken
Hersteller/Typ

‘..................................................‘
vom Bieter einzutragen

WC Schule Toilette
Hersteller/Typ

‘..................................................‘
vom Bieter einzutragen

Waschbecken-Schule Toilette
Hersteller/Typ

‘..................................................‘
vom Bieter einzutragen

WC Personal
Hersteller/Typ

‘..................................................‘
vom Bieter einzutragen
Waschbecken Personal
Hersteller/Typ

‘..................................................‘
vom Bieter einzutragen

Waschbecken (Kombiwaschtisch mit Handwaschbecken und Ausgußbecken für Putzraum
Hersteller/Typ

‘..................................................‘
vom Bieter einzutragen

Rohrleitung Trinkwasser
Hersteller/Typ

‘..................................................‘
vom Bieter einzutragen

1.1.1 Rohrnetz
Alle neuen Rohrleitungen werden in Kunststoff VPeX-Rohr ausgeführt. Alle nichtmetallischen Rohrmaterialien müssen den KTW-Empfehlungen (Kunststoff-Trinkwasser) des Bundesgesundheitsamtes entsprechen. Isolierung aller Rohrleitungen nach EnEV. Einsatz von Rohrsystemen mit Formstücken ohne Querschnittsverengung. Es werden nur Rohrsysteme eingesetzt, die eine Totraumfreiheit innerhalb der Formstücke garantieren.
Rohrleitung Trinkwasser
Hersteller/Typ

‘..................................................‘
vom Bieter einzutragen

1.1.2 Wasserhygiene
Die Netzmessung wird individuell festgelegt. Je nach Anlage werden in die Rohrleitung TW Probenahmeventile eingebaut.
Die Kennzeichnung und Beschriftung der Probenahmestellen erfolgt über Stadt LU (Technische Gebäudeausstattung).
Ausfüllen von Formblättern zur Erfassung der neuen Trinkwasseranlagen (stellt Stadt LU Technische Gebäudeausstattung).
Aufbau eines Schemas der neuen Trinkwasseranlage.

Art und Ausführung der Trinkwasserhygiene
Hersteller/Typ

‘..................................................‘
vom Bieter einzutragen

1.1.3 Tabelle für Montagehöhen
(Höhen sind auf der Grundlage der VDI 6000)
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
GEBÄUDEAUTOMATION
Gebäudeautomation
Hersteller/Typ

‘..................................................‘
vom Bieter einzutragen

Temperatur (Sollwerte) in den Räumen (nach DIN EN 12831, Tabelle 2; ASR A3.5)

  Toilette 20 °C
  Klassenraum 20 °C
  Flur 15 °C
  Putzraum 15 °C
  Büro 20 °C

VORGABEN REVISIONSUNTERLAGEN

Die Revisionsunterlagen umfassen folgende Unterlagen:

Bestandspläne der fertiggestellten technischen Anlagen:
Anlagenschema über alle im Zusammenhang mit der
Ausführungsplanung stehenden Anlagenbereiche; weitere
Anlagenschemata über in sich abgeschlossene
Anlagenbereiche.
Strangschemata mit Eintragungen aller wesentlichen
Leistungsdaten.
Grundrisspläne mit Darstellung der technischen Anlagen
mit Eintragungen von Material, Dimensionen etc.

Schriftliche Unterlagen:
Zusammenstellung der wichtigsten technischen Daten.
Kopien der vorgeschriebenen Prüf- und
Herstellerbescheinigungen.
Protokolle über alle im Rahmen der Arbeiten
durchgeführten Messungen, Prüfungen und Einstellungen
(Dichtigkeitsprüfungen, Druckprüfungen,
Volumenstrommessungen, Hydraulischer Abgleich,
Abgasmessungen, Anlagenparameter, Schaltzeiten,
Abnahmen,
Sachverständigenabnahmen usw.)
Alle für einen sicheren Betrieb und wirtschaftlichen
Betrieb erforderlichen Bedienungs- und
Wartungsanleitungen.
Gerätebeschreibungen, abgestimmt auf die eingebauten
Geräte.
Anlagen - Funktionsbeschreibung mit Hinweisen für eine
wirtschaftliche Betriebsführung.
Ersatzteilliste mit Bezugsadressen.
Protokolle über die Einweisung des Wartungs- und
Bedienungspersonals.

WARTUNG

Der AN hat für alle haustechnischen Anlagen:
für die Zeit der Gewährleistungspflicht
Wartungsverträge als separate Anlage mit anzubieten.
Die Wartung fließt in die Bewertung des Hauptangebotes
ein.
Vom Bieter ist ein nach VDMA aufgebauter
Wartungsvertrag dem Angebot beizulegen.
Der AG behält sich eine Beauftragung der
Wartungsverträge vor Abnahme vor.

### Titel 03 Leistungbeschreibung - TGA Elektroinstallation

*Hinweis: TGA Elektroinstallation*
Provisorium Rupprechtschule Container, 2 Klassenzimmer als Containeranlage

1. Leistungsbereich Elektro
Elektroinstallation
Allgemeine Anforderungen/Hinweise

Für die Ausführung der Elektroinstallation der Containeranlage (Klassenräume) sind folgende Normen und Vorschriften einzuhalten:
- DIN VDE 0100 - Errichten von Niederspannungsanlagen
- DIN EN 62305 (VDE 0185-305) Teil 1-4 - Blitzschutz
- DIN VDE 0298 - Verlegearten und Strombelastbarkeit von Kabeln und Leitungen
- DIN VDE 0660 - Niederspannungs-Schaltgerätekombinationen
Alle Endstromkreise sind mit Fehlerstrom-Schutzeinrichtungen (RCD ≤ 30 mA) sowie Leitungsschutzschaltern (Charakteristik B16A bzw. C10A, je nach Anwendungsfall) auszuführen.
Die Stromversorgung erfolgt bauseits über eine Zuleitung vom Verteiler der Sporthalle. Diese ist durch den Auftragnehmer (Containerhersteller) in einen im Technikraum der Containeranlage zu installierenden Unterverteiler einzuführen und anzuschließen.
Die Anschlussleistung der Containeranlage beträgt ca. 22 kW.
Die Leitungsverlegung innerhalb der Klassenräume ist als verdeckte Installation auszuführen (z. B. über Brüstungskanäle mit integrierten Gerätedosen).
Leitungen im Außenbereich sind beim Gebäudeeintritt mit geeigneten Überspannungsschutzmaßnahmen (SPD Typ 2) abzusichern.
Für die gesamte Elektroinstallation ist nach Fertigstellung ein Prüf- und Messprotokoll gemäß DGUV Vorschrift 3 zu erstellen und zu übergeben..

Schaltung

Die Lichtschaltung wird in den Klassenräumen als Wechselschaltung, im
Technikraum mit einfacher Ausschaltung und im Flur über Bewegungsmelder
ausgeführt. Die Kopplung erfolgt im Kabelkanal mit einer 5-poligen Stecker-
Kupplungs-Kombination. Die Tafelleuchten werden jeweils über einen
Doppelwechselschalter in Tafelnähe geschaltet

Ausstattung

 je 1 Stück Elektrounterverteilung mit je 1 FI-Schutzschalter Hager-CD440J
30mA, entsprechende Sicherungsautomaten 16A und 1 Reserveautomatenplatz pro Container.

Klassenraum: 3 Einfachsteckdosen 16A, 230V im Brüstungskanal (1 je Modul)
Doppelsteckdose 16A, 230V neben der Tafel.
Technikraum: 2 Einfachsteckdosen für die optionalen Untertischgeräte.

Beleuchtung

Klassenraum: 9 (3 x 3) Rasteranbauleuchten, Modus LLL4000RM2KVM4ND,
weiß mit LED Glasröhren, 120cm Länge, Wartungswert der Beleuchtungsstärke
Em≥500 lx, oberer Grenzwert zur Begrenzung der Direktblendung
UGRL≤19.
LED Außenleuchten,30W, mit Steuerung über Zeitschaltuhr. Der Zugang zu dem Eingang des Containers/Klassenraum ist mit entsprechenden Leuchten am Container zu beleuchten.
Die Beleuchtung muss entsprechend der DIN EN 12464-2 ausgelegt sein.
Beleuchtungsstärke für Gehwege mind. 5lx
Technikraum: 1 Rasteranbauleuchte, Modus LLL, weiß mit LED Glasröhren,
120cm Länge, Em≥100 lx, UGRL≤25

Flurraum:  Rasteranbauleuchte, weiß mit LED Glasröhren, 120cm Länge,
Em≥100 lx, UGRL≤25, Bewegungsmelder 360°.
Sicherheitsbeleuchtung: Rettungszeichenleuchte mit Fluchtwegpiktogramm an den Notausgangstüren
und an Außentüren, Einzelbatterieanlage mit 3 Stunden Bemessungsbetriebsdauer
der Stromquelle für Sicherheitszwecke, DIN EN 60598-2-22
Rauchmelder:

Ei Electronics Ei650W, funkvernetzt, kompatibles Funkmodul in allen Räumen und Fluren: funkvernetzte Handmelder an den Ausgängen.
Ei650M, (Prüfung/Wartung/Batteriekontrolle bauseits).
Handfeuerlöscher, ABC, 6kg, Pulver, inkl. Hinweisschild.
Außenrollladen
An den Fenstern des Klassenraumes ist jeweils ein Anschluss für einen Elektroantrieb der Rollläden vorzusehen. Die Außenrollläden sind über separate Taster anzusteuern.

EDV-Installationen:

2 EDV-Doppeldosen je Klassenraum im Tafelbereich, inkl. Verdrahtung bis Technikraum.
1 EDV-Dose für Anschluss WLAN Access Point. Der Container wird bauseits mit WLAN über einem neuen zu errichteten Access Point versorgt.

Pausensignal:
1x Lautsprecher für ELA Anlage je Klassenraum, WC, Flur inkl. Verdrahtung bis Technikraum (ELA-Anlage bauseitig).

Blitzschutz
Die Blitzschutz-/Erdungsanlage ist gemäß ist gemäß DIN EN 62305/VDE 0185-305:2006 Blitzschutz und DIN 18014 Erdung zu errichten.
Die Blitzschutzklasse ist gemäß VDS 2010 Ausgabe 2010/09 zu bestimmen.
Ein äußerer Blitzschutz für die Containeranlage ist Bestandteil der Leistung und mitzuliefern

Potentialausgleich
Die Anlage sowie die konstruktiven Teile der Container müssen in den Hauptpotentialausgleich nach VDE 0100, Teil 410, Ziffer 6.1.2 einbezogen werden.

### Titel 04 Anlagen

*Hinweis: Anlagen*
Dem Leistungsverzeichnis sind folgende Anlagen
beigefügt, die Vertragsbestandteil werden:

01  Auszug aus Stadtgrundkarte
02  AE Rupprechtschule
 Containeranlage Baueingabeplanung
 (Grundriss / Ansichten / Schnitte / Lageplan /
 Abstandsflächenplan)
03  Anforderungsprofil Miete Containeranlagen
04  Bodengutachten

### Titel 05 Ausweichcontainer Positionen

**05.01 Anlieferung und Montage (Aufbau)**
Liefern, Herstellen und schlüsselfertig Aufstellen eines 1 geschossigen Containerbaus inkl. Eingangspodest / Rampe / Treppen.

- 2 Klassensäle à 4 Module
- 1 Sanitär- Technikcontainer mit Aufteilung
- Mädchen
- Jungen
- Technik
- Eingangspodest mit Geländer / 1 Rampe / 2 Treppen

wie vorbeschrieben, gemäß Vorbemerkungen, Plänen und Anlagen, inklusive aller Planungs- und Nebenleistungen.
Menge: 1,000 Stk

**05.02 Miete und Vorhaltung Container neu**
*** Grundposition ZZ 1.0
Miete und Vorhaltung für vorgenannten Containeranlage bis zur Freigabe zum Abbau durch den AG.
Preisangabe pro Monat, für ca. 5 Jahre ab Übergabe mit Option auf weitere Jahre.
Der Mietpreis muss die Herstell-, Ausbau- und
Instandhaltungskosten beinhalten.
Menge: 60,000 Mona

**05.03 Miete und Vorhaltung Container generalübehrolt**
*** Wahlposition ZZ 1.1
Miete und Vorhaltung wie in Pos. 05.02 beschrieben, jedoch mit gebrauchten, generalüberholten Containermodulen.
Menge: 60,000 Mona

**05.04 Kauf Containeranlage neu**
*** Wahlposition ZZ 1.1
Kaufpreis für Containeranlage aus Pos. 05.02

Der Kaufpreis muss die Herstell-, Ausbau- und
Instandhaltungskosten für 60 Monate beinhalten.
Menge: 1,000 Stk

**05.05 Kauf Containeranlage generalüberholt**
*** Wahlposition ZZ 1.2
Kaufpreis für Containeranlage aus Pos.  05.03

Der Kaufpreis muss die Herstell-, Ausbau- und
Instandhaltungskosten für 60 Monate beinhalten.
Menge: 1,000 Stk

**05.06 Abholung und Demontage nach Mietende**
*** Pauschalposition
Kompletter Rückbau und Abtransport der vorbeschriebenen Containeranlage, einschl. etwaiger Entsorgungskosten, Abbruch der Fundamente.
Der Standplatz der Containeranlage ist nach erfolgtem Abbau komplett zu räumen, zu reinigen und gemäß dem vor Aufbau protokollierten Zustand der Baufläche instand zu setzen.
Menge: 1,000 psch

**05.07 Brandschutzkonzept**
*** Pauschalposition
*** Bedarfsposition ohne GB
Für das Gebäude ist nach Aufforderung der Bauaufsicht unter der Berücksichtigung der zum Zeitpunkt der Errichtung aktuell gültigen DIN Normen und Gesetze für Brandschutz für Gebäude ein Brandschutzkonzept zu erstellen.

Übereinstimmungserklärung zur Umsetzung des Brandschutzkonzeptes.
Baubegleitung durch einen Brandschutzsachverständigen ist vom AN zu beauftragen. Empfohlen wird der Brandschutzkonzeptersteller.
Menge: 1,000 psch

*Hinweis: Anerkennung von Stundenlohnarbeiten*
Anerkennung von Stundenlohnarbeiten nur nach vorheriger
Anmeldung beim AG und ausdrücklicher
Genehmigung! Stundenlohnarbeiten sind schriftlich
nachzuweisen. Die Stundenlohnzettel sind spätestens
am nächsten Werktag in doppelter Ausführung zur
Kenntnis vorzulegen und die Orginale sind der
Schlussrechnung beizufügen. Sie müssen enthalten :
Datum, Baustelle, Vor- und Zuname sowie
rahmentarifliche Berufsbezeichnung der Arbeiter, Zahl
der Arbeitsstunden und Arbeitszeit, genaue Angaben über
Art und Umfang der Leistung sowie die verwendeten
besonders zu vergütenden Stoffe, Geräte, Gerüste,
Werkzeuge etc.

**05.08 Meisterstunden**
Meisterstunden für Arbeiten, die im Rahmen der
Ausführung auf Anweisung der Bauleitung notwendig sind,
zum Nachweis und täglichem Rapport.
Menge: 1,000 h

**05.09 Facharbeiter**
Facharbeiterstunden für Arbeiten, die im Rahmen der
Ausführung auf Anweisung der Bauleitung notwendig sind,
zum Nachweis und täglichem Rapport.
Menge: 1,000 h
